# MEJORA DE ALUMBRADO BOUZAS TT

- Propiedad del archivo: CYPE INGENIEROS, S.A.
- Formato: FIEBDC-3/2004
- Programa: ARQUIMEDES
- Tipo: presupuesto
- Comentario: Presupuesto
- Fecha de los precios: 05/11/2019
- Divisa: EUR
- Gastos generales: 13 %
- Beneficio industrial: 6 %
- IVA: 21 %
- Código: PROYECTO_BOUZAS_TT_V21 (01/12/2018)
Importe: 666763.65

## 00 Sustitución torres existentes e instalación de nuevas torres (12/07/2019)
Importe: 138614.5

### 00.01 Trabajos previos y demoliciones (03/11/2019)
Importe: 549.59

**DMX030_1** m² Demolición de pavimento
88.5 m² × 6.21 = 549.59
Demolición de pavimento de hormigón o de aglomerado asfáltico de 25/30 cm de espesor, por medios mecánicos, con retroexcavadora con martillo rompedor, incluso corte de pavimento con cortadora y cualquier otra herramienta o maquinaria precisa. Incluye la p.p. de la demolición de cunetas, sumideros, pozos, arquetas, desmontaje de tuberías, rejillas, pates, tapas, cercos, bolardos y toda clase de piezas especiales existentes, desescombro, carga y transporte de material demolido a vertedero y/o gestor autorizado con canon de vertido y gestión de residuos, s/RD 105/2008, y todos los medios auxiliares, maquinaria y medios de transporte necesarios para la correcta ejecución de los trabajos. Totalmente terminada.

| Código | Ud | Descripción | Rendimiento | Precio | Importe |
|---|---|---|---|---|---|
| mq01exn050c | h | Retroexcavadora sobre neumáticos, de 85 kW, con martillo rompedor. (maquinaria) | 0.018 | 64.84 | 1.17 |
| mq01ret010 | h | Miniretrocargadora sobre neumáticos de 15 kW. (maquinaria) | 0.009 | 40.85 | 0.37 |
| mq11eqc010 | h | Cortadora de pavimento con arranque, desplazamiento y regulación del disco de corte manuales. (maquinaria) | 0.005 | 36.84 | 0.18 |
| ACE010_1.3 | m³ | Canon de escombros a vertedero | 1 | 0.9 | 0.90 |
| mo020 | h | Oficial 1ª construcción. (mano de obra) | 0.1 | 17.99 | 1.80 |
| mo113 | h | Peón ordinario construcción. (mano de obra) | 0.1 | 16.73 | 1.67 |
| % | % | Medios auxiliares (s. total) (09/07/2019) | 2 % | 6.09 | 0.12 |
|  |  | Total |  |  | 6.21 |

| Medición | Uds. | Largo | Ancho | Parcial |
|---|---|---|---|---|
| Zapata Torre 35 | 1 | 5.000 | 5.000 | 25.000 |
| Canalización Torre 35 | 1 | 10.000 | 0.550 | 5.500 |
| Zapata Torre 36 | 1 | 5.000 | 5.000 | 25.000 |
| Canalización Torre 36 | 1 | 60.000 | 0.550 | 33.000 |
| Total |  |  |  | 88.5 |

### 00.02 Movimiento de tierras (03/11/2019)
Importe: 3700.23

**ACE010_1** m³ Excavación de zanjas, pozos y cimientos
164.528 m³ × 22.49 = 3700.23
Excavación en zanjas, pozos y cimientos, en todo tipo de terreno, excepto roca, con medios mecánicos, incluso ayuda manual, acopio lateral al borde de la misma, agotamiento, entibación, corte de pavimento, martillo rompedor hidráulico, así como compactación de fondo de excavación hasta alcanzar una densidad seca no inferior al 95% de la máxima obtenida en el ensayo Proctor Modificado. Se incluye la retirada, limpieza, carga y transporte a vertedero y/o entrega a gestor autorizado de todos los residuos y productos sobrantes de naturaleza pétrea, no pétrea y potencialmente peligrosa, tierras, hormigón, etc., gastos y canon incluidos; instalación de contenedores, todo ello s/normativa vigente de aplicación, así como todos los medios auxiliares, maquinaria y medios de transporte necesarios para la correcta ejecución de los trabajos. Totalmente terminada.

| Código | Ud | Descripción | Rendimiento | Precio | Importe |
|---|---|---|---|---|---|
| mt08ett020d | m² | Módulo metálico, compuesto por paneles de chapa de acero y codales extensibles, para apuntalamiento y entibación de excavaciones de hasta 3 m de profundidad y entre 1 y 2 m de anchura. (material) | 0.005 | 241.28 | 1.21 |
| mq01ret020b | h | Retrocargadora sobre neumáticos, de 70 kW. (maquinaria) | 0.322 | 36.85 | 11.87 |
| ACE010_1.1 | h | Martillo demoledor hidráulico 1000 kg (maquinaria) | 0.03 | 11.5 | 0.35 |
| mq12bau030b | h | Bomba autoaspirante eléctrica de aguas limpias alta presión, de 3 kW, para un caudal de 30 m³/h. (maquinaria) | 0.05 | 2.23 | 0.11 |
| ACE010_1.2 | h | Camión basculante 14t (maquinaria) | 0.03 | 36.7 | 1.10 |
| ACE010_1.4 | h | Pisón vibrante (maquinaria) | 0.02 | 2.36 | 0.05 |
| ACE010_1.5 | h | Cisterna de agua s/camión 10.000l (maquinaria) | 0.002 | 25.8 | 0.05 |
| ACE010_1.3 | m³ | Canon de escombros a vertedero | 1 | 0.9 | 0.90 |
| mo020 | h | Oficial 1ª construcción. | 0.098 | 17.99 | 1.76 |
| mo113 | h | Peón ordinario construcción. | 0.304 | 16.73 | 5.09 |
|  |  | Total |  |  | 22.49 |

| Medición | Uds. | Largo | Ancho | Alto | Parcial |
|---|---|---|---|---|---|
| Zapata torre 35 | 1 | 5.000 | 5.000 | 2.500 | 62.500 |
| Zapata torre 36 | 1 | 5.000 | 5.000 | 2.500 | 62.500 |
| Canalización torre 35 | 1 | 13.000 | 0.550 | 0.850 | 6.078 |
| Canalización torre 36 | 1 | 60.000 | 0.550 | 0.850 | 28.050 |
| Arquetas pie de torre | 2 | 1.500 | 1.500 | 1.200 | 5.400 |
| Total |  |  |  |  | 164.528 |

### 00.03 Cimentación
Importe: 8822.38

**CHH005** m³ Hormigón de limpieza
1.8 m³ × 72.1 = 129.78
Hormigón HL-150/B/20, fabricado en central y vertido desde camión, para formación de capa de hormigón de limpieza y nivelado de fondos de cimentación, en el fondo de la excavación previamente realizada.
Incluye: Replanteo. Colocación de toques y/o formación de maestras. Vertido y compactación del hormigón. Coronación y enrase del hormigón.

| Código | Ud | Descripción | Rendimiento | Precio | Importe |
|---|---|---|---|---|---|
| mt10hmf011fb | m³ | Hormigón de limpieza HL-150/B/20, fabricado en central. (material) | 1.05 | 63.49 | 66.66 |
| mo045 | h | Oficial 1ª estructurista, en trabajos de puesta en obra del hormigón. (mano de obra) | 0.074 | 18.8 | 1.39 |
| mo092 | h | Ayudante estructurista, en trabajos de puesta en obra del hormigón. (mano de obra) | 0.147 | 17.96 | 2.64 |
| % | % | Medios auxiliares (s. total) | 2 % | 70.69 | 1.41 |
|  |  | Total |  |  | 72.1 |

| Medición | Uds. | Largo | Ancho | Alto | Parcial |
|---|---|---|---|---|---|
| Torre 35 | 1 | 3.000 | 3.000 | 0.100 | 0.900 |
| Torre 36 | 1 | 3.000 | 3.000 | 0.100 | 0.900 |
| Total |  |  |  |  | 1.8 |

**CSZ015_1** m³ Cimentación para torre de alumbrado de 25 m
2 m³ × 4346.3 = 8692.60
Zapata de cimentación de hormigón en masa, realizada con hormigón HM-30/P/20/I+Qb fabricado en central y vertido desde camión. Vertido y compactación del hormigón. Coronación y enrase. Curado del hormigón. 12 Pernos de anclaje de métrica mínima M33x1500mm para fijación de la torre recuperada con tuercas y arandelas de acero, totalmente terminada según detalles de fabricante de la columna. Codo de acometida en tubo de polietileno de 100 mm desde arqueta a cuadro de torre y desde cuadro hasta columna según planos. Encofrados, desencofrados, materiales, medios auxiliares, pequeño material, sellado de tubos de entrada con pasta de espuma de poliuretano, maquinaria, nivelación, carga y transporte de materiales sobrantes a vertedero o gestor autorizado, canon incluido, así como las medidas de protección para la correcta realización de los trabajos. Totalmente terminada.

| Código | Ud | Descripción | Rendimiento | Precio | Importe |
|---|---|---|---|---|---|
| mo003 | h | Oficial 1ª electricista. (mano de obra) | 1 | 18.52 | 18.52 |
| mo102 | h | Ayudante electricista. (mano de obra) | 1 | 17.17 | 17.17 |
| mo045 | h | Oficial 1ª estructurista, en trabajos de puesta en obra del hormigón. | 3 | 18.8 | 56.40 |
| mo092 | h | Ayudante estructurista, en trabajos de puesta en obra del hormigón. | 3 | 17.96 | 53.88 |
| mt35aia080af_1 | m | Tubo curvable, suministrado en rollo, de polietileno de doble pared (interior lisa y exterior corrugada), de color naranja, de 110 mm de diámetro nominal, para canalización enterrada, resistencia a la compresión 250 N, con grado de protección IP549 según UNE 20324, con hilo guía incorporado. Según UNE-EN 61386-1, UNE-EN 61386-22 y UNE-EN 50086-2-4. (material) | 4.2 | 2.56 | 10.75 |
| mt10hmf010kn_1 | m³ | Hormigón HM-30/P/20/Qb, fabricado en central, con cemento SR. (material) | 29.7 | 97.79 | 2904.36 |
| mt08eme040_1 | m² | Encofrado metálico y desencofrado. (material) | 36 | 31 | 1116.00 |
| perno | Ud | Perno anclaje M33x1500 (material; 18/11/2019) | 12 | 7 | 84.00 |
| % | % | Medios auxiliares (s. total) | 2 % | 4261.08 | 85.22 |
|  |  | Total |  |  | 4346.3 |

### 00.04 Alumbrado (03/11/2019)
Importe: 122423.54

**IEO010b_1** m Suministro e instalación enterrada de canalización de doble tubo curvable
73 m × 16.24 = 1185.52
Suministro e instalación enterrada de canalización de doble tubo curvable, suministrado en rollo, de polietileno de doble pared (interior lisa y exterior corrugada), de color naranja, de 110 mm de diámetro nominal, resistencia a la compresión 250 N, colocado sobre solera de 5 cm de espesor y posterior relleno con el mismo hormigón HM-30/P/20/I+Qb hasta 10 cm por encima de la generatriz superior de la tubería. Incluso cinta de señalización.
Incluye: Replanteo. Ejecución de la solera de hormigón para asiento del tubo. Colocación del tubo. Colocación de la cinta de señalización. Ejecución del relleno envolvente de hormigón.

| Código | Ud | Descripción | Rendimiento | Precio | Importe |
|---|---|---|---|---|---|
| mt10hmf010kn_1 | m³ | Hormigón HM-30/P/20/Qb, fabricado en central, con cemento SR. | 0.068 | 97.79 | 6.65 |
| mt35aia080af_1 | m | Tubo curvable, suministrado en rollo, de polietileno de doble pared (interior lisa y exterior corrugada), de color naranja, de 110 mm de diámetro nominal, para canalización enterrada, resistencia a la compresión 250 N, con grado de protección IP549 según UNE 20324, con hilo guía incorporado. Según UNE-EN 61386-1, UNE-EN 61386-22 y UNE-EN 50086-2-4. | 2 | 2.56 | 5.12 |
| mt35www030 | m | Cinta de señalización de polietileno, de 150 mm de anchura, color amarillo, con la inscripción "¡ATENCIÓN! DEBAJO HAY CABLES ELÉCTRICOS" y triángulo de riesgo eléctrico. (material) | 2 | 0.25 | 0.50 |
| mo020 | h | Oficial 1ª construcción. | 0.052 | 17.99 | 0.94 |
| mo113 | h | Peón ordinario construcción. | 0.052 | 16.73 | 0.87 |
| mo003 | h | Oficial 1ª electricista. | 0.064 | 18.52 | 1.19 |
| mo102 | h | Ayudante electricista. | 0.038 | 17.17 | 0.65 |
| % | % | Medios auxiliares (s. total) | 2 % | 15.92 | 0.32 |
|  |  | Total |  |  | 16.24 |

| Medición | Uds. | Largo | Parcial |
|---|---|---|---|
| Torre 35 | 1 | 13.000 | 13.000 |
| Torre 36 | 1 | 60.000 | 60.000 |
| Total |  |  | 73 |

**ARQ001** Ud Arqueta de registro, i/ tapa y marco (31/10/2019)
2 Ud × 560.86 = 1121.72
Ejecución de arqueta de registro in-situ 80x80x100 cm, de medidas interiores, paredes de hormigón armado HA-30/P/20/III+Qb, con espesores de pared 0,20 m, con armadura de acero B500S/SD, con fondo de capa de grava. Incluyendo suministro y colocación de un conjunto tapa/marco fundición para tráfico pesado E-600 según UNE-EN 124. Incluye encofrados, desencofrados, materiales, medios auxiliares, sellado de tubos de entrada con pasta de espuma de poliuretano, maquinaria, carga y transporte de materiales sobrantes a vertedero o gestor autorizado, canon incluido, así como las medidas de protección para la correcta realización de los trabajos. Totalmente terminada.

| Código | Ud | Descripción | Rendimiento | Precio | Importe |
|---|---|---|---|---|---|
| U01AA007 | h | Oficial primera (mano de obra) | 0.8 | 17.02 | 13.62 |
| U01AA009 | h | Ayudante (mano de obra) | 0.8 | 15.35 | 12.28 |
| mt08eme040_1 | m² | Encofrado metálico y desencofrado. | 3.5 | 31 | 108.50 |
| mt10haf010wsc | m³ | Hormigón HA-30/P/20/IIIa+Qb, fabricado en central, con cemento SR. (material) | 0.64 | 104.52 | 66.89 |
| mt07aco010c | kg | Ferralla elaborada en taller industrial con acero en barras corrugadas, UNE-EN 10080 B 500 S, de varios diámetros. (material) | 11.4 | 0.81 | 9.23 |
| ARQ001_01 | Ud | Tapa de arqueta articulada, con cierre de seguridad, capacidad de carga E600 según UNE-EN 124 para zonas portuarias. (material; 31/10/2019) | 1 | 269 | 269.00 |
| ARQ001_02 | Ud | Material auxiliar, i/fondo grava, i/sellado tubos (material; 31/10/2019) | 1 | 65 | 65.00 |
| % | % | Medios auxiliares (s. total) | 3 % | 544.52 | 16.34 |
|  |  | Total |  |  | 560.86 |

**IEP010_1** Ud Piqueta toma de tierra
2 Ud × 76.89 = 153.78
Suministro e instalación de toma de tierra, compuesta por electrodo para red de toma de tierra de acero cobreado con 300 pm, de 2 m de longitud y 20 mm de diámetro, i/ replanteo, hincado del electrodo en el terreno, conexión del electrodo con la línea de enlace mediante grapa abarcón, relleno con tierras de la propia excavación o de aporte y aditivos para disminuir la resistividad del terreno y conexionado a la red de tierra. Incluso pequeño material,
cable de cobre de 35 mm2 para conexión a la toma de tierra unido mediante soldadura aluminotérmica, bomas de conexión, medios auxiliares, maquinaria, materiales, carga y transporte de materiales sobrantes a vertedero o gestor autorizado, canon incluido, así como las pruebas de servicio por la empresa instaladora y medidas de protección necesarias para la correcta ejecución de los trabajos.
Totalmente montada y en funcionamiento.

| Código | Ud | Descripción | Rendimiento | Precio | Importe |
|---|---|---|---|---|---|
| mt35ttc010b | m | Conductor de cobre desnudo, de 35 mm². (material) | 5 | 2.81 | 14.05 |
| mt35tte010b | Ud | Electrodo para red de toma de tierra cobreado con 300 µm, fabricado en acero, de 15 mm de diámetro y 2 m de longitud. (material) | 1 | 18 | 18.00 |
| mt35tts010b | Ud | Soldadura aluminotérmica del cable conductor a redondo. (material) | 1 | 4.13 | 4.13 |
| mt35tta020 | Ud | Punto de separación pica-cable formado por cruceta en la cabeza del electrodo de la pica y pletina de 50x30x7 mm, para facilitar la soldadura aluminotérmica. (material) | 1 | 15.46 | 15.46 |
| mt35www020 | Ud | Material auxiliar para instalaciones de toma de tierra. (material) | 1 | 1.15 | 1.15 |
| mo003 | h | Oficial 1ª electricista. | 0.633 | 18.52 | 11.72 |
| mo102 | h | Ayudante electricista. | 0.633 | 17.17 | 10.87 |
| % | % | Medios auxiliares (s. total) | 2 % | 75.38 | 1.51 |
|  |  | Total |  |  | 76.89 |

**T01** Ud Torre 25 m con corona móvil hasta 9 proyectores en 360º (retirada para recuperación) (12/07/2019)
5 Ud × 1482.25 = 7411.25
Retirada de torre existente de estructura de acero galvanizado de 25 m de sección troncopiramidal, mediante grúa móvil autopropulsada, previa desconexión de la alimentación de todas las instalaciones; desmontaje de accesorios (placas informativas adosadas si las hubiese), desmontaje de corona móvil, desmontaje de caja de conexión, desmontaje de proyectores (6 unidades CLEARFLOOD) y resto instalaciones si las hubiera: cámaras de vigilancia, cámaras domo y fijas, altavoces, cableado y cajas de registro de cámaras y megafonía, desmontaje de resto del cableado e instalaciones y cuadros de domótica, megafonía y telefonía, y antenas; p.p. de limpieza, retirada de escombros y traslado a vertedero, incluso carga en camión y traslado de la torre a nueva ubicación en la terminal o entrega a la Autoridad Portuaria en el lugar indicado para su almacenamiento; p.p. de medios auxiliares para el desmontaje.
Los accesorios y equipos que se han desmontado se acopiarán para su reinstalación en torre de 25 m para 12 proyectores.

| Código | Ud | Descripción | Rendimiento | Precio | Importe |
|---|---|---|---|---|---|
| mo003 | h | Oficial 1ª electricista. | 4 | 18.52 | 74.08 |
| mo102 | h | Ayudante electricista. | 4 | 17.17 | 68.68 |
| mo046_1 | h | Oficial 1ª montador. (mano de obra) | 8 | 18.8 | 150.40 |
| mo093_1 | h | Ayudante montador. (mano de obra) | 8 | 17.96 | 143.68 |
| mq07gte010c_1 | h | Grúa autopropulsada de brazo telescópico con una capacidad de elevación de 30 t y 30 m de altura máxima de trabajo. (maquinaria) | 8 | 66.84 | 534.72 |
| mq04cag010c_1 | h | Camión con grúa (maquinaria) | 8 | 58.44 | 467.52 |
| % | % | Medios auxiliares (s. total) | 3 % | 1439.08 | 43.17 |
|  |  | Total |  |  | 1482.25 |

**T04** Ud Torre 25 m con corona móvil hasta 12 proyectores en 360º (suministro e instalación) (12/07/2019)
5 Ud × 14034.64 = 70173.20
Suministro e instalación de torre de gran altura de 25 m de sección troncopiramidal construida en chapa de acero al carbono S-355-JR UNE-EN 10025 galvanizada en caliente según normas UNE 37501 - 37508-88 y R.D.2531, construida con 3 tramos de 5 - 4 - 4 mm de espesor y 5 - 10 - 10 m de longitud, con un díametro superior de 220 mm e inferior de 652 mm, con placa base y 12 pernos de acero S-355JR (M33x1500 mm), incluyendo corona móvil para la instalación de hasta 12 proyectores, con un peso máximo de 26 Kg (c/u) y una superficie máxima al viento de 0,3 m² (c/u), cableado desde la puerta hasta el final, anclaje a zapata de hormigón existente(sin incluir ésta), replanteo y montaje incluyendo de medios auxiliares de elevación y transporte, nivelación, aplomado, fijaciones, pequeño material y conexionado, totalmente montada, instalada y funcionando.
Incluye la reinstalación de los elementos retirados: montaje de accesorios (placas informativas adosadas si las hubiese), montaje corona móvil, montaje de caja de conexión, montaje de proyectores (6 unidades CLEARFLOOD) y resto instalaciones si las hubiera: cámaras de vigilancia, cámaras domo y fijas, altavoces, cableado y cajas de registro de cámaras y megafonía, montaje de resto del cableado e instalaciones y cuadros de domótica, megafonía y telefonía, y antenas.

| Código | Ud | Descripción | Rendimiento | Precio | Importe |
|---|---|---|---|---|---|
| T04.01 | Ud | Columna 25 m. (material; 12/07/2019) | 1 | 12090.4 | 12090.40 |
| mo003 | h | Oficial 1ª electricista. | 6 | 18.52 | 111.12 |
| mo102 | h | Ayudante electricista. | 6 | 17.17 | 103.02 |
| mo046_1 | h | Oficial 1ª montador. | 8 | 18.8 | 150.40 |
| mo093_1 | h | Ayudante montador. | 8 | 17.96 | 143.68 |
| mq07gte010c_1 | h | Grúa autopropulsada de brazo telescópico con una capacidad de elevación de 30 t y 30 m de altura máxima de trabajo. | 8 | 66.84 | 534.72 |
| mq04cag010c_1 | h | Camión con grúa | 8 | 58.44 | 467.52 |
| caja | Ud | Caja de conexión y protección para columnas (material; 10/12/2019) | 1 | 25 | 25.00 |
| % | % | Medios auxiliares (s. total) | 3 % | 13625.86 | 408.78 |
|  |  | Total |  |  | 14034.64 |

**T03** Ud Torre 25 m con corona móvil hasta 9 proyectores en 360º (instalación equipo recuperado en nuevo emplazamiento) (12/07/2019)
2 Ud × 2045.02 = 4090.04
Instalación de torre de gran altura de 25 m de sección troncopiramidal construida en chapa de acero al carbono, incluyendo corona móvil para la instalación de hasta 9 proyectores, anclaje a zapata de hormigón existente(sin incluir ésta), replanteo y montaje incluyendo de medios auxiliares de elevación y transporte, nivelación, aplomado, fijaciones, pequeño material y conexionado, totalmente montada, instalada y funcionando.
Incluye: trabajos de inspección y mantenimiento de la torre recuperada.

| Código | Ud | Descripción | Rendimiento | Precio | Importe |
|---|---|---|---|---|---|
| mo003 | h | Oficial 1ª electricista. | 6 | 18.52 | 111.12 |
| mo102 | h | Ayudante electricista. | 6 | 17.17 | 103.02 |
| mo046_1 | h | Oficial 1ª montador. | 8 | 18.8 | 150.40 |
| mo093_1 | h | Ayudante montador. | 8 | 17.96 | 143.68 |
| T02 | PA | Inspección y mantenimiento torre recuperada (30/10/2019) | 1 | 450 | 450.00 |
| mq07gte010c_1 | h | Grúa autopropulsada de brazo telescópico con una capacidad de elevación de 30 t y 30 m de altura máxima de trabajo. | 8 | 66.84 | 534.72 |
| mq04cag010c_1 | h | Camión con grúa | 8 | 58.44 | 467.52 |
| caja | Ud | Caja de conexión y protección para columnas | 1 | 25 | 25.00 |
| % | % | Medios auxiliares (s. total) | 3 % | 1985.46 | 59.56 |
|  |  | Total |  |  | 2045.02 |

**CM001** Ud Cuadro de mando torre (31/10/2019)
2 Ud × 1406.8 = 2813.60
Suministro e instalación de cuadro de mando para control de 8 proyectores de iluminación, armario estanco IP66, puerta con cerradura, tapa, rail DIN, fabricado en poliéster reforzado con fibra de vidrio con protección UV de dimensiones 500x400x200 mm, cerradura, montada sobre pedestal, con los elementos de protección y mando necesarios, 1 protección de corte general de 4x40A, 1 diferencial de 4x40A/300mA, 3 protecciones magnetotérmicas de 1x16A para proyectores, 1 protección magnetotermica de 4x16A para toma trifásica estanca 3P+N+T y toma monofásica 2P+T, así como huecos en la misma cantidad instalada para una posible ampliación de instrumentos futuros, realizados según esquema unifilar en el capítulo planos.
Incluye: ayudas de albañilería, cableado, conexiones, protecciones térmicas y diferenciales recogidas en esquema unifilar en apartado planos; construida según REBT.

| Código | Ud | Descripción | Rendimiento | Precio | Importe |
|---|---|---|---|---|---|
| CM001_02 | Ud | Armario poliester y pedestal (material; 31/10/2019) | 1 | 225 | 225.00 |
| mt35cgm021bbeadb | Ud | Interruptor automático magnetotérmico, de 4 módulos, tetrapolar (4P), con 6 kA de poder de corte, de 40 A de intensidad nominal, curva C, incluso accesorios de montaje. Según UNE-EN 60898 y UNE-EN 60947-2. (material; 31/10/2019) | 1 | 364.5 | 364.50 |
| U30IA028 | Ud | Diferencial 40A/4P/30mA,F364/40/0,03 ABB (material) | 1 | 212.03 | 212.03 |
| mt35cgm021bbead_1 | Ud | Interruptor automático magnetotérmico, de 4 módulos, tetrapolar (4P), con 6 kA de poder de corte, de 16 A de intensidad nominal, curva C, incluso accesorios de montaje. Según UNE-EN 60898 y UNE-EN 60947-2. (material) | 1 | 276.4 | 276.40 |
| mt35cgm021bbeadc_1 | Ud | Interruptor automático magnetotérmico, de 1 módulos, unipolar (1P), con 6 kA de poder de corte, de 16 A de intensidad nominal, curva C, incluso accesorios de montaje. Según UNE-EN 60898 y UNE-EN 60947-2. (material; 31/10/2019) | 3 | 55.65 | 166.95 |
| CM001_01b | Ud | Base Cetac 3P+N+T estanca (material; 31/10/2019) | 1 | 10.1 | 10.10 |
| CM001_01 | Ud | Base Cetac 2P+T estanca (material; 31/10/2019) | 1 | 6.15 | 6.15 |
| mt35www010 | Ud | Material auxiliar para instalaciones eléctricas. (material) | 10 | 1.48 | 14.80 |
| mo003 | h | Oficial 1ª electricista. | 3 | 18.52 | 55.56 |
| mo102 | h | Ayudante electricista. | 2 | 17.17 | 34.34 |
| % | % | Medios auxiliares (s. total) | 3 % | 1365.83 | 40.97 |
|  |  | Total |  |  | 1406.8 |

**IEH010** m Cable unipolar RZ1-K (AS) 70 mm²
219 m × 12.15 = 2660.85
Cable unipolar RZ1-K (AS), siendo su tensión asignada de 0,6/1 kV, reacción al fuego clase Cca-s1b,d1,a1, con conductor de cobre clase 5 (-K) de 70 mm² de sección, con aislamiento de polietileno reticulado (R) y cubierta de compuesto termoplástico a base de poliolefina libre de halógenos con baja emisión de humos y gases corrosivos (Z1). Incluso p/p de accesorios y elementos de sujeción. Totalmente montado, conexionado y probado.
Incluye: Tendido del cable. Conexionado.

| Código | Ud | Descripción | Rendimiento | Precio | Importe |
|---|---|---|---|---|---|
| mt35cun010k1 | m | Cable unipolar RZ1-K (AS), siendo su tensión asignada de 0,6/1 kV, reacción al fuego clase Cca-s1b,d1,a1 según UNE-EN 50575, con conductor de cobre clase 5 (-K) de 70 mm² de sección, con aislamiento de polietileno reticulado (R) y cubierta de compuesto termoplástico a base de poliolefina libre de halógenos con baja emisión de humos y gases corrosivos (Z1). Según UNE 21123-4. (material) | 1 | 8.77 | 8.77 |
| mo003 | h | Oficial 1ª electricista. | 0.088 | 18.52 | 1.63 |
| mo102 | h | Ayudante electricista. | 0.088 | 17.17 | 1.51 |
| % | % | Medios auxiliares (s. total) | 2 % | 11.91 | 0.24 |
|  |  | Total |  |  | 12.15 |

| Medición | Uds. | Largo | Parcial |
|---|---|---|---|
| Torre 35 | 3 | 13.000 | 39.000 |
| Torre 36 | 3 | 60.000 | 180.000 |
| Total |  |  | 219 |

**IEH010b** m Cable unipolar RZ1-K (AS) 35 mm²
146 m × 6.95 = 1014.70
Cable unipolar RZ1-K (AS), siendo su tensión asignada de 0,6/1 kV, reacción al fuego clase Cca-s1b,d1,a1, con conductor de cobre clase 5 (-K) de 35 mm² de sección, con aislamiento de polietileno reticulado (R) y cubierta de compuesto termoplástico a base de poliolefina libre de halógenos con baja emisión de humos y gases corrosivos (Z1). Incluso p/p de accesorios y elementos de sujeción. Totalmente montado, conexionado y probado.
Incluye: Tendido del cable. Conexionado.

| Código | Ud | Descripción | Rendimiento | Precio | Importe |
|---|---|---|---|---|---|
| mt35cun010i1 | m | Cable unipolar RZ1-K (AS), siendo su tensión asignada de 0,6/1 kV, reacción al fuego clase Cca-s1b,d1,a1 según UNE-EN 50575, con conductor de cobre clase 5 (-K) de 35 mm² de sección, con aislamiento de polietileno reticulado (R) y cubierta de compuesto termoplástico a base de poliolefina libre de halógenos con baja emisión de humos y gases corrosivos (Z1). Según UNE 21123-4. (material) | 1 | 4.56 | 4.56 |
| mo003 | h | Oficial 1ª electricista. | 0.063 | 18.52 | 1.17 |
| mo102 | h | Ayudante electricista. | 0.063 | 17.17 | 1.08 |
| % | % | Medios auxiliares (s. total) | 2 % | 6.81 | 0.14 |
|  |  | Total |  |  | 6.95 |

| Medición | Uds. | Largo | Parcial |
|---|---|---|---|
| Torre 35 | 2 | 13.000 | 26.000 |
| Torre 36 | 2 | 60.000 | 120.000 |
| Total |  |  | 146 |

**PR01b** Ud Suministro e instalación de proyector PHILIPS CLEARFLOOD LARGE BVP651 T25 LED700-4S/740 DX50 MSP SPD10KV (455W) o similar. (09/07/2019)
16 Ud × 1704.3 = 27268.80
Suministro e instalación de proyector CLEARFLOOD LARGE BVP651 T25 LED700-4S/740 S MSP SPD10KV (455W) o similar. Flujo luminoso módulo LED 70000 lúmenes. Potencia 455 W.
Trabajos destinados a la sustitución de los proyectores existentes en columnas con corona móvil por los proyectores tipo ClearFlood de Philips, según estudio luminico, el cual se integrará en la plataforma designada en el proyecto. El precio no incluye columna y cableado de alimentación ya que se utilizarán los existentes, excepto los necesarios para la adecuación de los nuevos proyectores y controladores a la suportación e instalación existente.
Medida la unidad instalada, incluso desconexión de actual proyector y entrega a gestor de residuos autorizado o a dependencias de la Autoridad Portuaria de Vigo según indicaciones de los técnicos de la Autoridad Portuaria.

| Código | Ud | Descripción | Rendimiento | Precio | Importe |
|---|---|---|---|---|---|
| P01b | Ud | Proyector PHILIPS CLEARFLOOD LARGE BVP651 T25 LED700-4S/740 DX50 MSP SPD10KV (455W) o similar (material; 09/07/2019) | 1 | 1636.81 | 1636.81 |
| mo003 | h | Oficial 1ª electricista. | 0.5 | 18.52 | 9.26 |
| mo102 | h | Ayudante electricista. | 0.5 | 17.17 | 8.59 |
| % | % | Medios auxiliares (s. total) | 3 % | 1654.66 | 49.64 |
|  |  | Total |  |  | 1704.3 |

| Medición | Uds. | Parcial |
|---|---|---|
| Torre 35 | 8 | 8.000 |
| Torre 36 | 8 | 8.000 |
| Total |  | 16 |

**AL02** Ud Suministro, instalación y parametrización controlador de luminarias con regulación (02/12/2018)
16 Ud × 283.13 = 4530.08
Controlador de luminarias de alumbrado publico OSRAM modelo SLC Pole Controller o similar con regulación DALI / 1...10V, relé de interrupción de 5Amp o superior, clase II y comunicación powerline PL20. Ejecución con protección IP65 y características apropiadas para la instalación en el interior del báculo de la luminaria o se fijará con bridas metálicas al soporte del proyecto, incluso instalación y parametrización.

| Código | Ud | Descripción | Rendimiento | Precio | Importe |
|---|---|---|---|---|---|
| C01 | Ud | Control alumbrado OSRAM SLC Pole Controller o similar. (material; 09/07/2019) | 1 | 257.03 | 257.03 |
| mo003 | h | Oficial 1ª electricista. | 0.5 | 18.52 | 9.26 |
| mo102 | h | Ayudante electricista. | 0.5 | 17.17 | 8.59 |
| % | % | Medios auxiliares (s. total) | 3 % | 274.88 | 8.25 |
|  |  | Total |  |  | 283.13 |

| Medición | Uds. | Parcial |
|---|---|---|
| Torre 35 | 8 | 8.000 |
| Torre 36 | 8 | 8.000 |
| Total |  | 16 |

### 00.05 Pavimentación
Importe: 3118.76

**ADR010b** m³ Relleno principal de zanjas para instalaciones, con zahorra artificial granítica y compactación en tongadas sucesivas de 20 cm de espesor máximo con bandeja vibrante de guiado manual, hasta alcanzar una densidad seca no inferior al 95% de la máxima obtenida en el ensayo Proctor Modificado, realizado según UNE 103501. Incluso cinta o distintivo indicador de la instalación.
86.483 m³ × 29.38 = 2540.87
Relleno principal de zanjas para instalaciones, con zahorra artificial granítica y compactación en tongadas sucesivas de 20 cm de espesor máximo con bandeja vibrante de guiado manual, hasta alcanzar una densidad seca no inferior al 95% de la máxima obtenida en el ensayo Proctor Modificado, realizado según UNE 103501. Incluso cinta o distintivo indicador de la instalación.
Incluye: Extendido del material de relleno en tongadas de espesor uniforme. Humectación o desecación de cada tongada. Colocación de cinta o distintivo indicador de la instalación. Compactación.

| Código | Ud | Descripción | Rendimiento | Precio | Importe |
|---|---|---|---|---|---|
| mt01var010 | m | Cinta plastificada. (material) | 1.1 | 0.14 | 0.15 |
| mt01zah010d | t | Zahorra artificial granítica. (material) | 2.2 | 10.55 | 23.21 |
| mq04dua020b | h | Dumper de descarga frontal de 2 t de carga útil. (maquinaria) | 0.101 | 9.25 | 0.93 |
| mq02rod010d | h | Bandeja vibrante de guiado manual, de 300 kg, anchura de trabajo 70 cm, reversible. (maquinaria) | 0.151 | 6.38 | 0.96 |
| mq02cia020j | h | Camión cisterna de 8 m³ de capacidad. (maquinaria) | 0.01 | 40.02 | 0.40 |
| mo113 | h | Peón ordinario construcción. | 0.188 | 16.73 | 3.15 |
| % | % | Medios auxiliares (s. total) | 2 % | 28.80 | 0.58 |
|  |  | Total |  |  | 29.38 |

| Medición | Uds. | Largo | Ancho | Alto | Parcial |
|---|---|---|---|---|---|
| Canalización torre 35 | 1 | 13.000 | 0.550 | 0.550 | 3.933 |
| Canalización torre 36 | 1 | 60.000 | 0.550 | 0.550 | 18.150 |
| Perímetro torre 35 | 1 | 14.000 |  | 2.300 | 32.200 |
| Perímetro torre 36 | 1 | 14.000 |  | 2.300 | 32.200 |
| Total |  |  |  |  | 86.483 |

**UXF100** m² Riego de imprimación con 1,5 kg/m² de emulsión bituminosa catiónica C60BF4 IMP, con un 60% de betún asfáltico como ligante y aditivo fluidificante.
66.5 m² × 0.71 = 47.22
Riego de imprimación con 1,5 kg/m² de emulsión bituminosa catiónica C60BF4 IMP, con un 60% de betún asfáltico como ligante y aditivo fluidificante.
Incluye: Barrido y preparación de la superficie soporte. Aplicación de la emulsión bituminosa.

| Código | Ud | Descripción | Rendimiento | Precio | Importe |
|---|---|---|---|---|---|
| mt47aag050vb | kg | Emulsión bituminosa catiónica C60BF4 IMP, con un 60% de betún asfáltico como ligante y aditivo fluidificante, para usar como riego de imprimación en pavimentos bituminosos, según UNE-EN 13808. (material) | 1.5 | 0.25 | 0.38 |
| mq11bar010 | h | Barredora remolcada con motor auxiliar. (maquinaria) | 0.001 | 12.28 | 0.01 |
| mq02cia020f | h | Camión cisterna equipado para riego, de 8 m³ de capacidad. (maquinaria) | 0.004 | 41.93 | 0.17 |
| mo041 | h | Oficial 1ª construcción de obra civil. (mano de obra) | 0.004 | 17.99 | 0.07 |
| mo087 | h | Ayudante construcción de obra civil. (mano de obra) | 0.004 | 17.53 | 0.07 |
| % | % | Medios auxiliares (s. total) | 2 % | 0.70 | 0.01 |
|  |  | Total |  |  | 0.71 |

| Medición | Uds. | Largo | Ancho | Parcial |
|---|---|---|---|---|
| Canalización Torre 35 | 1 | 10.000 | 0.550 | 5.500 |
| Canalización Torre 36 | 1 | 60.000 | 0.550 | 33.000 |
| Perímetro Torre 35 | 14 |  |  | 14.000 |
| Perímetro Torre 36 | 14 |  |  | 14.000 |
| Total |  |  |  | 66.5 |

**UXF010** m² Capa de 6 cm de espesor de mezcla bituminosa continua en caliente AC16 surf D, para capa de rodadura, de composición densa, con árido granítico de 16 mm de tamaño máximo y betún asfáltico de penetración.
66.5 m² × 7.98 = 530.67
Capa de 6 cm de espesor de mezcla bituminosa continua en caliente AC16 surf D, para capa de rodadura, de composición densa, con árido granítico de 16 mm de tamaño máximo y betún asfáltico de penetración.
Incluye: Replanteo de niveles. Transporte de la mezcla bituminosa. Extensión de la mezcla bituminosa. Compactación de la capa de mezcla bituminosa. Ejecución de juntas transversales y longitudinales en la capa de mezcla bituminosa. Limpieza final.

| Código | Ud | Descripción | Rendimiento | Precio | Importe |
|---|---|---|---|---|---|
| mt47aag020aa | t | Mezcla bituminosa continua en caliente AC16 surf D, para capa de rodadura, de composición densa, con árido granítico de 16 mm de tamaño máximo y betún asfáltico de penetración, según UNE-EN 13108-1. (material) | 0.138 | 53.54 | 7.39 |
| mq11ext030 | h | Extendedora asfáltica de cadenas, de 81 kW. (maquinaria) | 0.001 | 80.21 | 0.08 |
| mq02ron010a | h | Rodillo vibrante tándem autopropulsado, de 24,8 kW, de 2450 kg, anchura de trabajo 100 cm. (maquinaria) | 0.002 | 16.55 | 0.03 |
| mq11com010 | h | Compactador de neumáticos autopropulsado, de 12/22 t. (maquinaria) | 0.001 | 58.11 | 0.06 |
| mo041 | h | Oficial 1ª construcción de obra civil. | 0.003 | 17.99 | 0.05 |
| mo087 | h | Ayudante construcción de obra civil. | 0.012 | 17.53 | 0.21 |
| % | % | Medios auxiliares (s. total) | 2 % | 7.82 | 0.16 |
|  |  | Total |  |  | 7.98 |

| Medición | Uds. | Largo | Ancho | Parcial |
|---|---|---|---|---|
| Canalización Torre 35 | 1 | 10.000 | 0.550 | 5.500 |
| Canalización Torre 36 | 1 | 60.000 | 0.550 | 33.000 |
| Perímetro Torre 35 | 14 |  |  | 14.000 |
| Perímetro Torre 36 | 14 |  |  | 14.000 |
| Total |  |  |  | 66.5 |

## 01 Equipos de iluminación (01/12/2018)
Importe: 422666.4

| Código | Ud | Descripción | Cantidad | Precio | Importe |
|---|---|---|---|---|---|
| PR01b | Ud | Suministro e instalación de proyector PHILIPS CLEARFLOOD LARGE BVP651 T25 LED700-4S/740 DX50 MSP SPD10KV (455W) o similar. | 130 | 1704.3 | 221559.00 |

**PR01c** Ud Suministro e instalación de proyector PHILIPS CLEARFLOOD LARGE BVP651 T25 LED600-4S/740 DX50 MSP SPD10KV (380W) o similar. (09/07/2019)
118 Ud × 1704.3 = 201107.40
Suministro e instalación de proyector CLEARFLOOD LARGE BVP651 T25 LED600-4S/740 DX50 MSP SPD10KV (380W) o similar. Flujo luminoso módulo LED 60.000 lúmenes. Potencia 380W.
Trabajos destinados a la sustitución de los proyectores existentes en columnas con corona móvil por los proyectores tipo ClearFlood de Philips, según estudio luminico, el cual se integrará en la plataforma designada en el proyecto. El precio no incluye columna y cableado de alimentación ya que se utilizarán los existentes, excepto los necesarios para la adecuación de los nuevos proyectores y controladores a la suportación e instalación existente.
Medida la unidad instalada, incluso desconexión de actual proyector y entrega a gestor de residuos autorizado o a dependencias de la Autoridad Portuaria de Vigo según indicaciones de los técnicos de la Autoridad Portuaria.

| Código | Ud | Descripción | Rendimiento | Precio | Importe |
|---|---|---|---|---|---|
| P01c | Ud | Proyector PHILIPS CLEARFLOOD LARGE BVP651 T25 LED600-4S/740 DX50 MSP SPD10KV (380W) o similar. (material; 09/07/2019) | 1 | 1636.81 | 1636.81 |
| mo003 | h | Oficial 1ª electricista. | 0.5 | 18.52 | 9.26 |
| mo102 | h | Ayudante electricista. | 0.5 | 17.17 | 8.59 |
| % | % | Medios auxiliares (s. total) | 3 % | 1654.66 | 49.64 |
|  |  | Total |  |  | 1704.3 |

## 02 Sistema de regulación, control y telegestión (01/12/2018)
Importe: 96399.43

**AL02** Ud Suministro, instalación y parametrización controlador de luminarias con regulación
256 Ud × 283.13 = 72481.28

| Medición | Parcial |
|---|---|
| fórmula: 248 | 248.000 |
| fórmula: 8 | 8.000 |
| Total | 256 |

**CO01** Ud Instalación de nodo de comunicación e integración en plataforma AGATA PORT (02/12/2018)
1 Ud × 14648.15 = 14648.15
Sistema de regulación y control compuesto de pasarelas para control de alumbrado, nodos de comunicación, módulos lógicos y analizadores trifásicos, incluso cableado y material auxiliar; totalmente montados, instalados y programados.
Incluso integración de las nuevas luminarias implementadas en esta zona, así como la publicación de las variables asociadas a las mismas en el sistema de control PlasticAX existente en el puerto y publicación hacia la plataforma SmartViport

| Código | Ud | Descripción | Rendimiento | Precio | Importe |
|---|---|---|---|---|---|
| CO01_01 | Ud | Control de alumbrado OSRAM SLC Gateway PL/220-240LAN VS1 o similar (material; 02/12/2018) | 1 | 2315.582 | 2315.58 |
| CO01_02 | Ud | Pasarela IOT SIEMENS SIMATIC IOT2040 o similar (material; 02/12/2018) | 1 | 1861.262 | 1861.26 |
| CO01_03 | Ud | Analizador trifásico CVM MINI-ITF-RS485-C2 o similar (mano de obra; 02/12/2018) | 3 | 539.326 | 1617.98 |
| CO01_04 | Ud | Transformador toroidal de corriente, 125/1A, diametro interior 14,6mm. Incluye cableado y montaje. (material; 02/12/2018) | 3 | 114.786 | 344.36 |
| CO01_05 | Ud | Base portafusibles cilíndrico (material; 02/12/2018) | 3 | 77.08 | 231.24 |
| CO01_06 | Ud | Módulo lógico (material; 02/12/2018) | 1 | 403.032 | 403.03 |
| CO01_00 | PA | Programación controladores SLC Gateway implementados y existentes (material; 10/07/2019) | 1 | 7019.77 | 7019.77 |
| mo003 | h | Oficial 1ª electricista. | 12 | 18.52 | 222.24 |
| mo102 | h | Ayudante electricista. | 12 | 17.17 | 206.04 |
| % | % | Medios auxiliares (s. total) | 3 % | 14221.50 | 426.65 |
|  |  | Total |  |  | 14648.15 |

**CO02** PA Actualización del software de control en los centros de control existentes (03/12/2018)
1 PA × 9270 = 9270.00
Partida alzada de actualización del software de control existente en los centros de control de Arenal (2), Reparaciones y Bouzas, con el fin de implementar trazabilidad de la instalación, así como las especificaciones de la norma UNE178104

## 03 Seguridad y salud y gestión documental (03/12/2018)
Importe: 8014.69

### 03.01 Seguridad y salud (10/07/2019)
Importe: 3847.07

#### SS1 Implantación
Importe: 595.76

**E28ES040** Ud Señal STOP D=60cm i/soporte
8 Ud × 20.41 = 163.28
Señal de stop, tipo octogonal de D=60 cm., normalizada, con soporte de acero galvanizado de 80x40x2 mm. y 2 m. de altura, amortizable en cinco usos, i/p.p. de apertura de pozo, hormigonado H-100/40, colocación y desmontaje. s/ R.D. 485/97.

| Código | Ud | Descripción | Rendimiento | Precio | Importe |
|---|---|---|---|---|---|
| O01OA070 | h. | Peón ordinario (mano de obra) | 0.19 | 11 | 2.09 |
| P31SV040 | ud | Señal stop D=60 cm.oct.reflex.EG (material) | 0.2 | 67.77 | 13.55 |
| P31SV050 | ud | Poste galvanizado 80x40x2 de 2 m (material) | 0.2 | 9.51 | 1.90 |
| A03H060 | m3 | HORMIGÓN H-100 kg/cm2 Tmáx.40 | 0.064 | 44.83 | 2.87 |
|  |  | Total |  |  | 20.41 |

**E28EB010** Ml Cinta balizamiento bicolor 8 cm
500 Ml × 0.62 = 310.00
Cinta de balizamiento bicolor rojo/blanco de material plástico, incluso colocación y desmontaje. s/ R.D. 485/97.

| Código | Ud | Descripción | Rendimiento | Precio | Importe |
|---|---|---|---|---|---|
| O01OA070 | h. | Peón ordinario | 0.05 | 11 | 0.55 |
| P31SB010 | m. | Cinta balizamiento bicolor 8 cm. (material) | 1.1 | 0.06 | 0.07 |
|  |  | Total |  |  | 0.62 |

**E28ES080** Ud Placa señalización riesgo
8 Ud × 3.23 = 25.84
Placa señalización-información en PVC serigrafiado de 50x30 cm., fijada mecánicamente, amortizable en 3 usos, incluso colocación y desmontaje. s/ R.D. 485/97.

| Código | Ud | Descripción | Rendimiento | Precio | Importe |
|---|---|---|---|---|---|
| O01OA070 | h. | Peón ordinario | 0.14 | 11 | 1.54 |
| P31SV120 | ud | Placa informativa PVC 50x30 (material) | 0.333 | 5.09 | 1.69 |
|  |  | Total |  |  | 3.23 |

**D41CA258** Ud Cartel peligro zona de obras
8 Ud × 4.73 = 37.84
Ud. Cartel indicativo de peligro por zona de obras de 0,40x0,30 m. sin soporte metálico, incluso colocación y desmontado.

| Código | Ud | Descripción | Rendimiento | Precio | Importe |
|---|---|---|---|---|---|
| U01AA011 | Hr | Peón ordinario (mano de obra) | 0.11 | 0.75 | 0.08 |
| U42CA258 | Ud | Cartel de peligro zona de obras | 1 | 4.51 | 4.51 |
| %3000000 | % | Costes indirectos...(s/total) | 3 % | 4.59 | 0.14 |
|  |  | Total |  |  | 4.73 |

**YSB060** Ud Cono de balizamiento reflectante de 75 cm de altura, de 2 piezas
30 Ud × 1.96 = 58.80
Cono de balizamiento reflectante de 75 cm de altura, de 2 piezas, con cuerpo de polietileno y base de caucho, con 1 banda reflectante de 300 mm de anchura y retrorreflectancia nivel 1 (E.G.), amortizable en 10 usos. Incluso mantenimiento en condiciones seguras durante todo el periodo de tiempo que se requiera y desmontaje.
Incluye: Colocación y comprobación. Desmontaje posterior. Transporte hasta el lugar de almacenaje o retirada a contenedor.
Criterio de medición de proyecto: Número de unidades previstas, según Estudio o Estudio Básico de Seguridad y Salud.
Criterio de medición de obra: Se medirá el número de unidades realmente colocadas según especificaciones de Estudio o Estudio Básico de Seguridad y Salud.

| Código | Ud | Descripción | Rendimiento | Precio | Importe |
|---|---|---|---|---|---|
| mt50bal030Ca | Ud | Cono de balizamiento reflectante de 75 cm de altura, de 2 piezas, con cuerpo de polietileno y base de caucho, con 1 banda reflectante de 300 mm de anchura y retrorreflectancia nivel 1 (E.G.). (material) | 0.1 | 15.96 | 1.60 |
| mo120 | h | Peón Seguridad y Salud. (mano de obra) | 0.02 | 16.16 | 0.32 |
| % | % | Medios auxiliares (s. total) | 2 % | 1.92 | 0.04 |
|  |  | Total |  |  | 1.96 |

#### SS3 Protecciones colectivas
Importe: 752.12

**YSB130** m Valla peatonal de hierro, de 1,10x2,50 m, amortizable en 20 usos, para delimitación provisional de zona de obras.
140 m × 2.98 = 417.20
Delimitación provisional de zona de obras mediante vallado perimetral formado por vallas peatonales de hierro, de 1,10x2,50 m, color amarillo, con barrotes verticales montados sobre bastidor de tubo, con dos pies metálicos, amortizables en 20 usos. Incluso tubo reflectante de PVC para mejorar la visibilidad de la valla y mantenimiento en condiciones seguras durante todo el periodo de tiempo que se requiera.
Incluye: Montaje. Desmontaje posterior. Transporte hasta el lugar de almacenaje o retirada a contenedor.
Criterio de medición de proyecto: Longitud medida según Estudio o Estudio Básico de Seguridad y Salud.
Criterio de medición de obra: Se medirá la longitud realmente montada según especificaciones de Estudio o Estudio Básico de Seguridad y Salud.

| Código | Ud | Descripción | Rendimiento | Precio | Importe |
|---|---|---|---|---|---|
| mt50vbe010dbk | Ud | Valla peatonal de hierro, de 1,10x2,50 m, color amarillo, con barrotes verticales montados sobre bastidor de tubo, con dos pies metálicos, incluso placa para publicidad. (material) | 0.02 | 51.71 | 1.03 |
| mt50vbe020 | Ud | Tubo reflectante de PVC, color naranja, para mejorar la visibilidad de la valla. (material) | 0.05 | 2.12 | 0.11 |
| mo120 | h | Peón Seguridad y Salud. | 0.11 | 16.16 | 1.78 |
| % | % | Medios auxiliares (s. total) | 2 % | 2.92 | 0.06 |
|  |  | Total |  |  | 2.98 |

**D41GA310** Ud Tapa provisional para arquetas y pozos
15 Ud × 10.77 = 161.55
Ud. Tapa provisional para arquetas, huecos de forjado o asimilables, formada mediante tablones de madera de 20x5 cm. armados mediante clavazón, incluso colocación (amortización en dos puestas).

| Código | Ud | Descripción | Rendimiento | Precio | Importe |
|---|---|---|---|---|---|
| U01AA011 | Hr | Peón ordinario | 0.14 | 0.75 | 0.11 |
| U42GC208 | Ud | Tapa provisional para arquetas y pozos | 0.5 | 20.69 | 10.35 |
| %3000000 | % | Costes indirectos...(s/total) | 3 % | 10.46 | 0.31 |
|  |  | Total |  |  | 10.77 |

**E28PF005** ud Extintor polvo ABC 3kg
3 ud × 57.79 = 173.37
Extintor de polvo químico ABC polivalente antibrasa de eficacia 13A/55B, de 3 kg. de agente extintor, con soporte, manómetro comprobable y boquilla con difusor, según norma EN-3:1996. Medida la unidad instalada. s/ R.D. 486/97.

| Código | Ud | Descripción | Rendimiento | Precio | Importe |
|---|---|---|---|---|---|
| O01OA070 | h. | Peón ordinario | 0.1 | 11 | 1.10 |
| P31CI005 | ud | Extintor polvo ABC 3 kg. 13A/55B (material) | 1 | 56.69 | 56.69 |
|  |  | Total |  |  | 57.79 |

#### SS4 Protecciones personales
Importe: 1658.49

**D41EE016** Ud Par guantes latex anticorte.
30 Ud × 0.94 = 28.20
Ud. Par de guantes de latex rugoso anticorte, homologado CE.

| Código | Ud | Descripción | Rendimiento | Precio | Importe |
|---|---|---|---|---|---|
| U42EE016 | Ud | Par guantes latex anticorte | 1 | 0.91 | 0.91 |
| %3000000 | % | Costes indirectos...(s/total) | 3 % | 0.91 | 0.03 |
|  |  | Total |  |  | 0.94 |

**D41EG001** Ud Par de botas de agua monocolor
10 Ud × 9.72 = 97.20
Ud. Par e botas de agua monocolor, homologadas CE.

| Código | Ud | Descripción | Rendimiento | Precio | Importe |
|---|---|---|---|---|---|
| U42EG001 | Ud | Par de botas de agua. | 1 | 9.44 | 9.44 |
| %3000000 | % | Costes indirectos...(s/total) | 3 % | 9.44 | 0.28 |
|  |  | Total |  |  | 9.72 |

**D41EG030** Ud Par botas aislantes
5 Ud × 25.81 = 129.05
Ud. Par de botas aislantes para electricista, homologadas CE.

| Código | Ud | Descripción | Rendimiento | Precio | Importe |
|---|---|---|---|---|---|
| U42EG030 | Ud | Par de botas aislantes elect. | 1 | 25.06 | 25.06 |
| %3000000 | % | Costes indirectos...(s/total) | 3 % | 25.06 | 0.75 |
|  |  | Total |  |  | 25.81 |

**D41ED105** Ud Tapones antirruido
100 Ud × 0.25 = 25.00
Ud. Pareja de tapones antiruido espuma, homologado CE.

| Código | Ud | Descripción | Rendimiento | Precio | Importe |
|---|---|---|---|---|---|
| U42ED105 | Ud | Tapones antiruido | 1 | 0.24 | 0.24 |
| %3000000 | % | Costes indirectos...(s/total) | 3 % | 0.24 | 0.01 |
|  |  | Total |  |  | 0.25 |

**D41EC001** Ud Mono de trabajo
10 Ud × 9.28 = 92.80
Ud. Mono de trabajo, homologado CE.

| Código | Ud | Descripción | Rendimiento | Precio | Importe |
|---|---|---|---|---|---|
| U42EC001 | Ud | Mono de trabajo. | 1 | 9.01 | 9.01 |
| %3000000 | % | Costes indirectos...(s/total) | 3 % | 9.01 | 0.27 |
|  |  | Total |  |  | 9.28 |

**D41EC010** Ud Impermeable
10 Ud × 6.14 = 61.40
Ud. Impermeable de trabajo, homologado CE.

| Código | Ud | Descripción | Rendimiento | Precio | Importe |
|---|---|---|---|---|---|
| U42EC010 | Ud | Impermeable. | 1 | 5.96 | 5.96 |
| %3000000 | % | Costes indirectos...(s/total) | 3 % | 5.96 | 0.18 |
|  |  | Total |  |  | 6.14 |

**D41EC050** Ud Peto reflectante butano o amarillo
10 Ud × 18.7 = 187.00
Ud. Peto reflectante color butano o amarillo, homologada CE.

| Código | Ud | Descripción | Rendimiento | Precio | Importe |
|---|---|---|---|---|---|
| U42EC050 | Ud | Peto reflectante BUT./amar. | 1 | 18.16 | 18.16 |
| %3000000 | % | Costes indirectos...(s/total) | 3 % | 18.16 | 0.54 |
|  |  | Total |  |  | 18.7 |

**YID020** Ud Suministro de sistema de sujeción y retención compuesto por un conector básico
4 Ud × 69.66 = 278.64
Suministro de sistema de sujeción y retención compuesto por un conector básico (clase B) que permite ensamblar el sistema con un dispositivo de anclaje, amortizable en 4 usos; una cuerda de fibra de longitud fija como elemento de amarre, amortizable en 4 usos; un absorbedor de energía encargado de disipar la energía cinética desarrollada durante una caída desde una altura determinada, amortizable en 4 usos y un arnés de asiento constituido por bandas, herrajes y hebillas que, formando un cinturón con un punto de enganche bajo, unido a sendos soportes que rodean a cada pierna, permiten sostener el cuerpo de una persona consciente en posición sentada, amortizable en 4 usos.
Criterio de medición de proyecto: Número de unidades previstas, según Estudio o Estudio Básico de Seguridad y Salud.
Criterio de medición de obra: Se medirá el número de unidades realmente suministradas según especificaciones de Estudio o Estudio Básico de Seguridad y Salud.
Criterio de valoración económica: El precio no incluye el dispositivo de anclaje para ensamblar el sistema anticaídas.

| Código | Ud | Descripción | Rendimiento | Precio | Importe |
|---|---|---|---|---|---|
| mt50epd010d | Ud | Conector básico (clase B), EPI de categoría III, según UNE-EN 362, cumpliendo todos los requisitos de seguridad según el R.D. 1407/1992. (material) | 0.25 | 15.85 | 3.96 |
| mt50epd012ad | Ud | Cuerda de fibra como elemento de amarre, de longitud fija, EPI de categoría III, según UNE-EN 354, cumpliendo todos los requisitos de seguridad según el R.D. 1407/1992. (material) | 0.25 | 66.52 | 16.63 |
| mt50epd013d | Ud | Absorbedor de energía, EPI de categoría III, según UNE-EN 355, cumpliendo todos los requisitos de seguridad según el R.D. 1407/1992. (material) | 0.25 | 94.84 | 23.71 |
| mt50epd015d | Ud | Arnés de asiento, EPI de categoría III, según UNE-EN 813, cumpliendo todos los requisitos de seguridad según el R.D. 1407/1992. (material) | 0.25 | 95.97 | 23.99 |
| % | % | Medios auxiliares (s. total) | 2 % | 68.29 | 1.37 |
|  |  | Total |  |  | 69.66 |

**D41EC440** Ud Arnés de seguridad amarre dorsal
10 Ud × 26.19 = 261.90
Ud. Arnés de seguridad con amarre dorsal fabricado con cinta de nylon de 45 mm. y elementos metálicos de acero inoxidable. Homologado CE.

| Código | Ud | Descripción | Rendimiento | Precio | Importe |
|---|---|---|---|---|---|
| U42EC440 | Ud | Arnés seguridad amarre dorsal | 1 | 25.43 | 25.43 |
| %3000000 | % | Costes indirectos...(s/total) | 3 % | 25.43 | 0.76 |
|  |  | Total |  |  | 26.19 |

**D41EC600** Ud Cuerda de amarre de poliamida 1 m
10 Ud × 8.3 = 83.00
Ud. Cuerda de amarre de longitud 1,00 mt, realizado en poliamida de alta tenacidad de 14 mm de diámetro, i/ argollas en extremos de polimida revestidas de PVC, homologado CE.

| Código | Ud | Descripción | Rendimiento | Precio | Importe |
|---|---|---|---|---|---|
| U42EC600 | Ud | Amarre poliamida | 1 | 8.06 | 8.06 |
| %3000000 | % | Costes indirectos...(s/total) | 3 % | 8.06 | 0.24 |
|  |  | Total |  |  | 8.3 |

**E28RSC020** Ud Eslinga 12 mm 2 m anillo y mosquetón
10 Ud × 5.14 = 51.40
Eslinga de amarre y posicionamiento compuesta por cuerda de poliamida de 12 mm. de diámetro y 2 m. de longitud, con 1 lazo y un mosquetón de 17 mm. de apertura, amortizable en 4 usos. Certificado CE EN 354. s/ R.D. 773/97 y R.D. 1407/92.

| Código | Ud | Descripción | Rendimiento | Precio | Importe |
|---|---|---|---|---|---|
| P31IS190 | ud | Eslinga 12 mm. 2m. anillo+mosquetón (material) | 0.25 | 20.55 | 5.14 |
|  |  | Total |  |  | 5.14 |

**D41EC520** Ud Cinturón portaherramientas
10 Ud × 19.52 = 195.20
Ud. Cinturón portaherramientas, homologado CE.

| Código | Ud | Descripción | Rendimiento | Precio | Importe |
|---|---|---|---|---|---|
| U42EC520 | Ud | Cinturón porta herramientas. | 1 | 18.95 | 18.95 |
| %3000000 | % | Costes indirectos...(s/total) | 3 % | 18.95 | 0.57 |
|  |  | Total |  |  | 19.52 |

**D41EA001** Ud Casco de seguridad
15 Ud × 3.04 = 45.60
Ud. Casco de seguridad con desudador, homologado CE.

| Código | Ud | Descripción | Rendimiento | Precio | Importe |
|---|---|---|---|---|---|
| U42EA001 | Ud | Casco de seguridad homologado | 1 | 2.95 | 2.95 |
| %3000000 | % | Costes indirectos...(s/total) | 3 % | 2.95 | 0.09 |
|  |  | Total |  |  | 3.04 |

**D41EA220** Ud Gafas contra impactos
10 Ud × 11.19 = 111.90
Ud. Gafas contra impactos antirayadura, homologadas CE.

| Código | Ud | Descripción | Rendimiento | Precio | Importe |
|---|---|---|---|---|---|
| U42EA220 | Ud | Gafas contra impactos. | 1 | 10.86 | 10.86 |
| %3000000 | % | Costes indirectos...(s/total) | 3 % | 10.86 | 0.33 |
|  |  | Total |  |  | 11.19 |

**D41EA410** Ud Filtro recambio mascarilla
15 Ud × 0.68 = 10.20
Ud. Filtro recambio mascarilla, homologado.

| Código | Ud | Descripción | Rendimiento | Precio | Importe |
|---|---|---|---|---|---|
| U42EA410 | Ud | Filtr.recambio masc.antipol. | 1 | 0.66 | 0.66 |
| %3000000 | % | Costes indirectos...(s/total) | 3 % | 0.66 | 0.02 |
|  |  | Total |  |  | 0.68 |

#### SS5 Mano de obra de seguridad e higiene
Importe: 840.7

**D41IA040** Ud Reconocimiento médico obligatorio
10 Ud × 33.61 = 336.10
Ud. Reconocimiento médico obligatorio.

| Código | Ud | Descripción | Rendimiento | Precio | Importe |
|---|---|---|---|---|---|
| U42IA040 | Ud | Reconocimiento médico obligat | 1 | 33.61 | 33.61 |
|  |  | Total |  |  | 33.61 |

**E29IL030** Ms Control de maquinaria
6 Ms × 24 = 144.00
Costo mensual de la evaluación del estado inicial y control periódico del estado de la maquinaria por empresa de control de calidad.

| Código | Ud | Descripción | Rendimiento | Precio | Importe |
|---|---|---|---|---|---|
| O01OB520 | h. | Equipo técnico (mano de obra) | 0.48 | 50 | 24.00 |
|  |  | Total |  |  | 24 |

**D41IA020** Hr Formación seguridad e higiene
30 Hr × 12.02 = 360.60
Hr. Formación de seguridad e higiene en el trabajo, considerando una hora a la semana y realizada por un encargado.

| Código | Ud | Descripción | Rendimiento | Precio | Importe |
|---|---|---|---|---|---|
| U42IA020 | Hr | Formacion segurid.e higiene | 1 | 11.67 | 11.67 |
| %3000000 | % | Costes indirectos...(s/total) | 3 % | 11.67 | 0.35 |
|  |  | Total |  |  | 12.02 |

**SS02** PA Gestión documental
1 PA × 4167.62 = 4167.62
Partida alzada de redacción de plan de seguridad y salud, apertura del centro de trabajo, libro de visitas y subcontrataciones correctamente diligenciado. Redacción de boletín de instalación eléctrica a la finalización de la obra. Incluso entrega de planos as built en formato papel y electrónico, tasas legalización y organismo de control de designación por la dirección facultativa.

## 04 Gestión de residuos (03/12/2018)
Importe: 1068.63

**GR01** PA Gestión de residuos (03/12/2018)
1 PA × 1068.63 = 1068.63
Partida alzada de las medidas de gestión de residuos de la construcción y la demolición, de acuerdo a anejo en proyecto.
Retirada, limpieza, carga y transporte a vertedero y/o entrega a gestor autorizado de todos los residuos y productos sobrantes de naturaleza pétrea, no pétrea y potencialmente peligrosa, tierras, hormigón, etc., gastos y canon incluidos. Incluso instalación de contenedores, carga y traslado en camión a vertedero y/o gestor autorizado. Incluye el programa de vigilancia ambiental y seguimiento de la gestión de todos los residuos producidos, informes, muestreos, etc., de obligado cumplimiento, así como la protección del área de actuación, cumpliendo la normativa vigente de aplicación, en cada caso.

## Precios auxiliares

**A03H060** m3 HORMIGÓN H-100 kg/cm2 Tmáx.40
Precio: 44.83
Hormigón de Fck. 100 kg/cm2. con cemento CEM II/A-P 32,5R, arena de río y árido rodado Tmáx. 40 mm., con hormigonera de 250 l., para vibrar y consistencia plástica.

| Código | Ud | Descripción | Rendimiento | Precio | Importe |
|---|---|---|---|---|---|
| O01OA070 | h. | Peón ordinario | 0.24 | 11 | 2.64 |
| P01CC020 | t. | Cemento CEM II/B-P 32,5 N sacos (material) | 0.225 | 92.32 | 20.77 |
| P01AA030 | t. | Arena de río 0/6 mm. (material) | 0.7 | 8.67 | 6.07 |
| P01AG060 | t. | Gravilla 20/40 mm. (material) | 1.4 | 10.02 | 14.03 |
| P01DW050 | m3 | Agua (material) | 0.16 | 0.69 | 0.11 |
| M03HH030 | h. | Hormigonera 300 l. gasolina (maquinaria) | 0.5 | 2.41 | 1.21 |
|  |  | Total |  |  | 44.83 |

## Recursos

**perno** Ud Perno anclaje M33x1500
Perno anclaje M27x900

**C01** Ud Control alumbrado OSRAM SLC Pole Controller o similar
Controlador OSRAM SLC Pole Controller o similar, con comunicación LonWork vía PowerLine para intercomunicación con controlador central y comunicación DALI para la comunicación con luminaria. Las principales características del controlador son:
• Tensión nominal 220/240V.
• Frecuencia de red 50/60Hz.
• Tensión de aislamiento (L-N) 6kV
• Tª de funcionamiento entre -25 y +65ºC
• Control de DALI y ECEs y ECCs de 1-10V
• Relé integrado solo para desconectar la luz mientras la red permanece bajo tensión.
• Función de lumen constante programable.
• Protección contra sobretemperatura programable.
• Entrada digital para conexión de otros componentes.
• Capacidad de monitorización de parámetros de funcionamiento de luminaria.
• Capacidad de programar a través de comunicación PowerLine.
• Control mediante gama SLC Gateway.
• Ajuste y funcionamiento con software SLC
• Protección IP65

**CO01_01** Ud Control de alumbrado OSRAM SLC Gateway PL/220-240LAN VS1 o similar
SLC Gateway PL/220-240LAN VS1 de Osram/ Control de luz de la calle
• Controla y lee datos de hasta 200 controladores de luminaria SLC
• Salida de relé integrado
• Entrada digital para la conexión de otros componentes (p. ej. sensores)
• Interfaz MODBUS (RS485)
• Ajuste y funcionamiento con software SLC
• Tipo de protección: IP65
Instalado en el tercer suministro de Bouzas.
Incluso programación para la integración de las nuevas luminarias implementadas en las torres, así como la publicación de las variables asociadas a las mismas en el sistema de control PlasticAX existente en el puerto y publicación hacia la plataforma SmartViport

**CO01_02** Ud Pasarela IOT SIEMENS SIMATIC IOT2040 o similar
Pasarela IOT SIEMENS SIMATIC IOT2040 os similar, con comunicación 3G y tarjeta de telefonia movil M2M con cuota suficiente para la publicación continua del estado de las luminarias en la plataforma SmartViport. Este debe implementar el software PlasticAX y los módulos que permitan la comunicación con el SLC Gateway, ModBus-RTU, S7 y con la plataforma de control del puerto e historiado local del funcionamiento de los dispositivos controlados. Se instalará uno por cada ubicación de un controlador SLC Gateway. Destinado a la intercomunicación con la plataforma SmartViport.

**CO01_05** Ud Base portafusibles cilíndrico
Base portafusible cilindrico 3+N, tamaño 8x32

**CO01_06** Ud Módulo lógico
LOGO! 230RCEO, Módulo lógico, PU/I/O: 230V/230V/Relé, 8 ED /4 SD; sin Display, Memoria 400 bloques, ampliable modularmente, Interfaz Ethernet y Web Server integrado, Requiere LOGO! Soft Comfort V8 (Compatible con proyectos de versiones previas)

**CO01_00** PA Programación controladores SLC Gateway implementados y existentes
Programación del controladores SLC Gateway existentes en los cuadro de mando de reparaciones y suelo, de la zona de Bouzas, para la integración de las nuevas luminarias implementadas en las torres, así como la publicación de las variables asociadas a las mismas en el sistema de control PlasticAX existente en el puerto y publicación hacia la plataforma SmartViport.
